# 252275_Vor dem Voigtstor 1 - Rückbau
Angebotsaufforderung (GAEB 90, DA83)
Währung: EUR
Auftraggeber: Stadt Rheinbach Fachgebiet 66 Schweigelstr. 23 53359 Rheinba

## 252275_Vor dem Voigtstor 1 - Rückbau

*Hinweis*
Gegenstand dieses Leistungsverzeichnisses sind die
Ausführungsleistungen der Entkernung, der
Schadstoffsanierung, des oberirdischen Rückbaus sowie
der Teiltiefenenttrümmerung einschließlich
Wiederherstellung des Geländes zu dem Projekt VDV -
Rückbau des Gebäudes Vor dem Voigtstor 1 in Rheinbach.

Die Vorbemerkungen finden Anwendung auf alle
nachfolgend ausgeschriebenen Positionen.

Die Stadt Rheinbach plant die Umnutzung des Grundstücks
Vor dem Voigtstor 1 in 53359 Rheinbach. In diesem
Rahmen muss das bestehende, ca. 1977 errichtete
Bauwerk, das ehemals als Supermarkt, Hotel und
Diskothek genutzt wurde, zurückgebaut werden.

Bei dem gegenständlichen Gebäude handelt es sich um
einen Stahlbetonskelettbau mit Ausmauerungen aus
Kalksandstein, Porenbeton und Bimsstein. Die Geschosse
umfassen ein Keller- und drei aufgehenden Geschosse.
Das gesamte Gebäude nimmt eine Grundfläche von ca. 455
m² ein und besitzt einen umbauten Raum von ca. 6.500 m³
inkl. Keller. Die Fläche des Gesamtgrundstücks beträgt
etwa 830 m².

Das rückzubauende Gebäude liegt am Kreuzungsbereich der
Straßen "Vor dem Voigstor" und der "Löherstraße" in
53359 Rheinbach.

Die geplante Sanierung und Entkernung umfasst alle
aufgehenden Geschosse, das Erdgeschoss, die
Unterkellerung sowie die Hofbebauung. Der Rückbau
umfasst die vollständige oberirdische Bausubstanz. Ein
vollständiger unterirdischer Rückbau erfolgt nicht. Der
Leistungsumfang umfasst den Komplettabbruch der
Innenwände Keller sowie den Abbruch der
Kelleraußenwände bis auf -0,6 m unter GOK. Es ist an
dieser Stelle auf die am Gebäude verlaufenden
Medienleitungen verwiesen, die sowohl an der Straße Vor
dem Voigtstor als auch an der Löherstraße teilweise
unmittelbar an den Kelleraußenwänden verlaufen. Diese
müssen während der gesamten Baumaßnahme unbeschädigt
erhalten bleiben. Aufgrund der späteren Folgenutzung
einer Verkehrsflächenerweiterung, sind die
Kellerraumbereiche, welche sich im Einflußbereich der
zukünftigen Verkehrsfläche befinden, geböscht mit
extern anzulieferndem Kiessandmaterial zu verfüllen und
lagenweise zu verdichten. Die übrigen Kellerbereiche
können mit dem vor Ort pulverisiertem Abbruchgut
verfüllt werden. Da die Grundstücksfläche nachfolgend
vorübergehend als Parkplatz genutzt werden soll, ist
mindestens der gesamte verfüllte Kellerbereich mit
einer 30 cm starken Natursteinschotterschicht zu
überdecken. Die Freiflächenversiegelungen sowie die
vorhandenen Schächte sollen nach Möglichkeit erhalten
bleiben. Die Schächte sind konstruktiv zu schützen.
Werden die vorhandenen Schwarzdecken- /
Pflasterversiegelungen im Bauablauf zerstört, müssen
die Flächen ebenffalls mit einer 30 cm Schotterlage
überdeckt werden. Abschließend ist die aufgebrachte
Schotterlage zu verdichten (100% Proctor,
Verdichtungsklasse V1).

Auf einer Teilfläche des gegenständlichen Grundstücks
an der Ecke Vor dem Voigtstor / Löherstraße soll eine
Verkehrflächenerweiterung stattfinden. Details sind den
Positionen und einem angehängten Lageplan zu entnehmen.

Alle sich aus den in den folgenden Vorbemerkungen
beschriebenen Maßgaben, Maßnahmen, Vorkehrungen,
Einholen von Erlaubnissen, Genehmigungen etc.
ergebenden Leistungen sind, auch wenn im Einzelnen
nicht in Positionen beschrieben, in die Angebotspreise
einzukalkulieren.

Die Leistungsbeschreibungen sowie die beigefügten
Anlagen, insbesondere das Rückbau- und
Entsorgungskonzept informieren den Bieter über die
wesentlichen verbauten gefahrstoffhaltigen Bauteile /
Baustoffe und das Inventar und sind für die
Angebotskalkulation heranzuziehen. Mehraufwändungen
aufgrund von Unkenntnis beschriebener Sachverhalte in
den Anlagen gegenüber der Leistungsbeschreibung / des
Leistungsverzeichnisses gehen zu Lasten des
Auftragnehmers.

Das Einholen aller Erlaubnisse und Genehmigungen sowie
die Leistungen resultierend aus den aufgeführten
Erschwernissen, soweit sie sich aus den folgenden
Vorbemerkungen / vorliegenden Anlagen ergeben, sind in
die Angebotspreise einzukalkulieren, auch wenn diese im
Einzelnen nicht in Positionen beschrieben sind.

Die Leistungs- / Bauwerksbeschreibungen mit den
beigefügten Anlagen informieren den Bieter über die
wesentlichen verwendeten, auch gefahrstoffhaltigen
Bauteile / Baustoffe, das Inventar und die
baukonstruktiven Gegebenheiten.

Der Abbruch darf erst nach Fertigstellung der
Asbestsanierungen sowie aller übrigen Dekontaminations-
und der Entkernungsarbeiten in den Gebäude(teilen)
beginnen.

Für den sanierten und entkernten Rohbauabbruch erhält
der AN eine schriftliche Freigabe durch die
AG-Bauüberwachung.

Ausführungszeiten:

Der Ausführungsbeginn sowie der Fertigstellungstermin
für die nachfolgenden Leistungen sind in den
Vertragsbedingungen auf dem Deckblatt der Vergabestelle
der Stadt Rheinbach definiert.

Baustelleneinrichtung und Bauablauf:

Baustelleneinrichtung, -betrieb, -räumung und
Vorhaltung für alle Leistungen des AN umfassen:

Anlieferung, Aufbau, Umsetzen und Wiederentfernen aller
Einrichtungen, Geräte, Maschinen,  Werkzeuge,
Hebezeuge, Arbeits- und Hilfsgerüste, Fahrzeuge,
Arbeitsbühnen nach örtlichen Bedingungen und gemäß der
auszuführenden Arbeiten durch den AN.

Alle nötigen Einrichtungen, Geräte, Werkzeuge,
Ausstattungen zur Umsetzung von technischen,
organisatorischen sowie persönlichen
Arbeitsschutzmaßnahmen i. V. m. den
Schadstoff-sanierungen; inkl. aller nötigen
Provisorien. Die damit verbundenen Vorschriften (z. B.
TRGS, GefStoffV) sind zu beachten.

Magazincontainer, Mannschafts- und Sanitärcontainer als
Schwarz-Weiß-Anlage, Ausführung und Ausstattung gem.
Arbeitsstättenverordnung und Arbeitsstättenrichtlinien.

Sämtliche Maßnahmen, die der Unfallverhütung dienen und
bauaufsichtlichen, straßenbauaufsichtlichen,
verkehrspolizeilichen sowie berufsgenossenschaftlichen
und örtlichen Vorgaben entsprechen.

Herstellung aller erforderlichen Anschlüsse,
Verbindungen, Kabel, Rohrleitungen, Installationen,
Unterverteilungen, Baustromverteiler etc. für Wasser,
Abwasser und Strom von / zu einer zentralen Ver- /
Entsorgungsstelle zur Baustelle. Die Anschlusspunkte
sind mit den örtlichen Versorgern zu koordinieren und
mit dem AG abzustimmen.

Der Baustromanschluss wird von der Stadt Rheinbach
organisiert und bereitgestellt.

Auf der Löherstraße im Bereich des zukünftigen
Sanitärcontainers befindet sich ein Hydrant, der für
die Bauzeit genutzt werden kann.

Die Regelungen zu den Verbrauchskosten sind den
Zentralen Vergabebedingungen (ZVB) der Stadt Rheinbach
zu entnehmen.

Alle vorgenannten Arbeiten / Leistungen inkl. aller
Personal-, Neben-, Material-, Betriebsstoffkosten und
aller Gebühren, Anmeldungen, Genehmigungen und
Zulassungen sind in die LV-Positionen mit
einzukalkulieren.

Beseitigung von Fahrwegeverschmutzungen im Bauablauf
nach Erfordernis (saugende Kehrmaschine). Endreinigung
des Baugeländes nach Beendigung der Arbeiten.

Die Baubeleuchtung für die Verkehrswege innerhalb der
BE und in den Geschossen ist Sache des Unternehmers als
Nebenleistung.

Die Andienung der Baustelle erfolgt von der Löherstraße
aus. Die An-/Ablieferung von Materialien kann nur über
die Baustelleneinrichtung / Ladezone gemäß
BE-Vorplanung an der Löherstraße erfolgen. Ein
Weitertransport von Materialien in den Hofbereich kann
aufgrund der beschränkten Durchfahrtshöhe von ca. 2,5 m
und einer Durchfahrtsbreite von ca. 2,50 m nur
kleinteilig erfolgen; dies ist in die jeweiligen
Positionsangebotspreise einzukalkulieren. Die
Baustelleneinrichtung mit Personalcontainer,
Sanitärcontainer und die Andienung der Container zum
An- und Abtransport ist nur von der bereitzustellenden
Fläche an der Löherstraße möglich. Die endgültige
Verkehrswegeführung ist durch den AN mit den
Ordnungsbehörden final abzustimmen. Ein vorabgestimmtes
Baustelleinrichtungslogistikplan-Konzept ist der
Ausschreibung als Anlage beigefügt. Der AN muss auf
Basis des BE-Plans sowie den Vorgaben der behörlichen /
stadtischen Projektbeteiligte dies in einen
genehmigungsfähigen Verkehrszeichenplan übertragen und
eine verkehrsrechtliche Anordnung einholen. Sämtliche
Einrichtungen und Anlagen sollen gemäß
Verkehrszeichenplan / verkehrsrechtlicher Anordnung
über die Dauer der Entkernung sowie den
Schadstoffsanierungen bestehen bleiben. Im Zuge des
oberirdischen Abbruchs sind erforderliche
Einschränkungen des Gehweg- und Straßenbereichs "Vor
dem Voigtstor" so kurz wie möglich zu halten.

Ein AN-seitiger Baustelleneinrichtungsplan ist dem AG
und dem SiGeKo vor Arbeitsaufnahme vorzulegen und mit
diesen vor Erwirkung einer verkehrsrechtlichen
Anordnung abzustimmen und freigeben zu lassen.
Insbesondere ist zu beachten, dass die Verkehrführung
hinsichtlich Andienung und der Ladezonen nur von der
Löherstraße aus möglich ist.

Hintergrund ist die Nutzung der Straße "Vor dem
Voigtstor" als Hauptverkehrsader für innerstädtisch
abfließenden Verkehr sowie dem Schulweg der im Umkreis
befindlichen Grundschule St. Martin südlich des
Projektstandortes.

Für die Inanspruchnahme öffentlicher Flächen aufgrund
eigens geplanter Einrichtungen hat der AN zu prüfen, ob
eine Sondernutzungsgenehmigung einzuholen ist.

Erschwernisse aus den v.g. logistischen Bedingungen
sind in die Angebotspreise einzukalkulieren.
Nachforderungen aufgrund von Unkenntnissen gehen zu
Lasten des AN.
Ortstermine im Zuge der Angebotslegung sind als
obligatorisch anzusehen.

Baubesprechungen finden voraussichtlich im
wöchentlichen Rhythmus statt.
Der Bieter verpflichtet sich mit Abgabe des Angebotes
zur wöchentlichen Teilnahme an den Baubesprechungen
durch die Projektleitung oder seine Vertretung.

Bautagesberichte sind werktäglich zu verfassen und
wöchentlich der Objektüberwachung vorzulegen.

Voraussetzungen für das Einleiten von Schmutzwasser:

Die Schmutzwassereinleitung in nicht ausgewiesene
Schächte ist verboten. Dies gilt vor allem für Schächte
in Verkehrsflächen. Einleitungen bedürfen generell
einer Genehmigung durch das Tiefbauamt.

Einleitstellen müssen verkehrssicher sein und ggf.
abgesichert sein. Keile, Hölzer usw. unter den
Abdeckungen sind verboten.

Ein fester Frischwasseranschluss bedingt einen festen
Schmutzwasseranschluss.

Abwasserschläuche müssen dicht sein.

Querende Schläuche in Verkehrsflächen sind ggf. mit
Schlauchbrücken zu sichern.

Flächen, auf denen das Schmutzwasser nicht im freien
Gefälle entsorgt werden kann, müssen mit mobiler Pumpe
und ausreichender Schlauchlänge entsorgt werden.

Schmutzwasser aus Sammelcontainern, das aufgrund
fehlender Einleitungen nicht direkt ins
Schmutzwassernetz eingeleitet werden kann, muss
angezeigt werden. Ort und Zeitpunkt der mobilen
Einleitung bedürfen generell einer Genehmigung durch
das Tiefbauamt der Stadt Rheinbach.

Schmutzwasser aus Toilettenwagen muss ablagerungsfrei
in den Schacht eingeführt werden. Eine Abnahme durch
das Tiefbauamt ist nicht erforderllich.

Umgebungsschutz:

Maßnahmen zur Sicherung und zum Schutz umliegender und
direkt angrenzender baulicher Anlagen und öffentlicher
Verkehrsflächen sind eigenverantwortlich durch den AN
durchzuführen.

Zur weitgehenden Schallemissionsbegrenzung ist die
zeitliche (hier: Beschränkung lärmintensiver täglicher
Arbeitszeiten) und die räumliche Rückbaureihenfolge
gemäß der Umgebungsbedingungen umzusetzen.
Kontrollmessungen werden durch einen von der Bauherrin
beaufragten Dritten vorgenommen.

Durch die Nähe zu Gebäuden mit geräuschsensiblen
Bereichen sind Schallimmissionen zu minimieren.

Die gesetzlichen Werte:
Tagsüber: 60 dB(A), Nachts: 45 dB(A) sind zwingend
einzuhalten. Als Tagzeit gilt die Zeit von 07:00 Uhr
bis 20:00 Uhr, als Nachtzeit die Zeit zwischen 20:00
Uhr und 07:00 Uhr. Falls die durch Bautätigkeiten
hervorgerufenen Geräusche den Richtwert um 5 dB(A)
überschreitet, sollen Maßnahmen zur Schallminderung
angeordnet werden.

Hinsichtlich der Erschütterungen durch den Einsatz von
Baumaschinen und Bauverfahren sind die Vorgaben der DIN
4150 zu beachten und zwingend umzusetzen.

Freigesetzte Stäube sind möglichst an der
Entstehungsstelle durch geeignete Maßnahmen (z.B.
Bewetterung mittels C-Schlauch, in größerer Höhe durch
den Einsatz eines Telekopstaplers etc.)
niederzuschlagen. Diese Leistungen sind zwingend und
notwendigerweise in die Einheitspreise
einzukalkulieren. Die Verschleppung von Stäuben über
das Baufeld hinaus ist zu unterbinden (z.B. Einsatz
einer Reifenwaschanlage an der Löherstraße).

Es wurde eine Position zum Schutz der freigelegten
Giebelwände (Witterungsschutz) berücksichtigt, deren
Erfordernis im Zuge der Rückbautätigkeiten unter
Abstimmung mit der Fachbauleitung sowie dem Bauherren
zu prüfen ist.

Baumschutz:

Der in der BE-Fläche sowie straßenseitig
gegenüberliegend befindliche Baumbestand ist
grundsätzlich zu schützen. Die Wurzelbereiche sind
immer freizuhalten und nicht zu überfahren oder
anderweitig zu schädigen. Ebenfalls sind die Kronen zu
schützen. Eine Bewässerung der Bäume ist zu ermöglichen
und der Schutz der Stämme durch Holzverlattungen
auszuführen.

Durch den AN ist bei der Angebotsabgabe eine
Einschätzung der Auswirkungen durch den im öffentlichen
Raum vorhandenen Baumbestand vorzulegen.

An dieser Stelle sei auf das Bundesnaturschutzgesetzt
sowie die Bestimmungen der UNB der Stadt Rheinbach
bezüglich der Schon- und Schutzzeiten verwiesen.

Baustellensicherung / Bauzäune:

Sicherung der Baustelle über den gesamten
Ausführungszeitraum. Bauzäune aus vorverzinktem Stahl,
Elemente fest verschraubt und gegen den Zutritt durch
Unbefugte zu sichern, 1 Torelement ist zu integrieren,
um den An- und Abtransport der Container zu
gewährleisten.

Beweissicherung:

Vor und nach der Baumaßnahme erfolgt eine
Beweissicherung der Baustelle, der umliegenden Gebäude,
Straßen und (öffentlichen) Flächen durch einen von der
Bauherrin beauftragten externen Beweissicherer. Der AN
hat unentgeldlich bei der Beweissicherung
mitzuarbeiten.

Abbruchanweisung / Arbeitsanweisungen:

Die Standsicherheit des abzubrechenden Gebäudes muss
während der Abbrucharbeiten zu jedem Zeitpunkt
gewährleistet sein. Der AN hat vor Beginn der Arbeiten
eine schriftliche Abbruchanweisung auf der Baustelle
vorzuhalten. Diese ist im Bauablauf nach Bedarf
fortzuschreiben / zu ergänzen. Der baubegleitende
Statiker bauherrenseits ist vor dem Abbruch
insbesondere der Giebelwände zu den Nachbargebäuden zu
informieren.

Erstellung von Gefährdungs- / Belastungsanalysen,
Betriebs- und Arbeits- / Demontageanweisungen (auch
gem. §14 GefStoffV), Unterweisung der Beschäftigten,
inkl. aller nötigen Anpassungen im Bauablauf.

Gerüste:

Gestellung, Vorhaltung, Umsetzen, Verfahren und
Wiederentfernen von Arbeits- und Hilfsgerüsten für alle
Sanierungs-, Demontage- und Entkernungsarbeiten.
Fahrgerüste und Arbeitsgerüste, System und Abmessungen
nach Wahl des Bieters und örtlicher Bedingungen.

Allgemeines:

Die folgenden Leistungen zur Schadstoffsanierung,
Entkernung dem oberirdischen Rückbau sowie der
Teiltiefenenttrümmerung inkl. dafür erforderlicher
Erdbaumaßnahmen erfolgt vollständig durch den AN.
Sämtliche notwendigen Schutz- und Sicherheitsmaßnahmen
für diese Arbeiten sind in die jeweiligen Positionen
einzukalkulieren auch wenn nicht gesondert benannt.

Durch den AN werden sämtliche Nachweise und
Befähigungen der Sanierer für die durchzuführenden
Sanierungs- und Dekontaminationsarbeiten bei
Angebotsabgabe eingereicht.

Sanierungsmaßnahmen / Gebäudeschadstoffe:

Über die Lage, Vorkommen und Art der Schad- /
Gefahrstoffe informieren die Bauwerksbeschreibung /
Leistungsbeschreibung, sowie die Anlagen (i. W. Rückbau
u. Entsorgungskonzept (Anl. III), Abbildungen und
Fotodokumentation).

Ausbau von fest und schwach gebundenen Asbestprodukten
/ Asbestzementbauteilen: AZ-Kanäle, Putze, Kitte,
Fugenmassen, Steinholz- und Magnesitestriche,
Trennpappen, Feuchtigkeitssperren, Flanschdichtungen,
Brandschutztüren.

Ausbau von KMF-Produkten: technische Anlagen- und
Rohrleitungsdämmungen, Wand- und Fassadendämmungen /
Verkleidungen.

Ausbau von bitumenstämmigen Produkten wie schwarzen
Pappen, nicht gefährlicher Abfall gemäß AVV.

Ausbau von potenziell FCKW-haltigen Dämmaterialien in
der Kühlzelle im Erdgeschoss.

Ausbau von schwach HBCD-haltigen Polystyrolen in
diversen Gebäudeteilen.

Geräte: Einsatz von Material- und Personalschleusen mit
Abschottungen sowie Unterdruckhaltung in Abhängigkeit
des fixierten Fertigstellungstermins (paralleles
Arbeiten in den Geschossen) sind einzuplanen und zu
kalkulieren. Einsatz / Betrieb gerichteter Luftführung
mit allen nötigen Anlagen / Geräten, baumustergeprüften
Industriesaugern und PSA.

Alle Sanierungs-, Dekontaminations-, Demontage und
Entkernungsarbeiten verstehen sich inkl. Separation
aller hierbei anfallenden Stoffgruppen / Abfälle, ihre
fachgerechte Verpackung sowie des (Quer-)Transportes
innerhalb des Gebäudes und aus dem Gebäude heraus,
Quertransport / Förderung von der Anfall- /
Ausbaustelle zum Container / Transportbehältnis und der
Verladung.

Inkl. Endreinigung (Grob- und Feinreinigung, auch
feucht) der Sanierungsbereiche.

Erschwernisse resultierend aus beschränkter
Zugänglichkeit und beengten Arbeitsräumen und
Transportwegen im Gebäude werden nicht gesondert
vergütet.

Gebäudeberäumung und -entkernung:

Sämtliche Bauteile, Baustoffe, Abfälle sind vor dem
Gebäudeabbruch zu entfernen, sofern ihre fachgerechte
Separation im Zuge des Abbruchs nicht sicher
gewährleistet werden kann.

Beräumung des Gebäudes von allen losen Abfällen,
Mobiliar / Sperrmüll, Einbauteile, Weißware.

Komplettentkernung, u. A. Ausbau von Bodenbelägen,
Wandbelägen und -verkleidungen,  Fenster inkl.
Fensterbänke; Türen inkl. Zargen; Abhangdecken;
Heizkörper; Leuchtstoffröhren inkl. Starter /
Kondensatoren; elektro- / haustechnische Leitungen,
Einrichtungen und Anlagen.

Angaben zum umbauten Raum für die Entkernungsmaßnahmen
verstehen sich inkl. Kellergeschoss.

Transportwege aus den Gebäuden:
Alle Materialien / Abfälle aus der Beräumung und
Entkernung der Geschosse über Treppenhäuser,
Schuttrutschen und / oder an Großgerät angehängte
Containermulden nach Wahl des AN und örtlicher
Bedingungen.  Ein Materialabwurf aus den Obergeschossen
heraus ist nicht statthaft. Ein Transport von
gefahrstoffhaltigen Abfällen über Schuttrutschen ist
ebenfalls nicht statthaft. Transportwege innerhalb und
außerhalb der Gebäude auch über die gemäß DIN 18459,
Abschnitt 3.4.1, definierten Entfernungen hinaus sind
einzukalkulieren. Eine Containergestellung ist nur im
Bereich der Löherstraße möglich, der Innenhof kann aus
Platzgründen nicht angedient werden.

Oberirdischer Rückbau:

Abbruchmethode nach Wahl des AN unter Beachtung der
Vorgaben der Abbruchanweisung sowie geltender
Vorschriften und örtlicher Bedingungen. Manuelle
Stemmarbeiten nach örtlichen Erfordernissen.

Abbruch bis inkl. UK Geschossbodenplatte Erdgeschoss
und minus 0,60 m unter GOK.

Die Giebelwand zum Nachbarn Löherstraße 4 soll auf Höhe
der Innenhofeinfriedung, welche den Gartenbereich
Löherstraße 4 zum gegenständlichen Baugrundstück
abgrenzt abgetragen und belassen werden. Hierfür sind
zur Vorbereitung händische Stemmarbeiten sowie ein
Sägeschnitt zur Herstellung einer einheitlichen
Oberkante der Giebelwand erforderlich.

Auf das Thema Baumschutz bzw. Entnahme / Rückschnitt
wird an dieser Stelle nochmals verwiesen.

Kellerverfüllung / vorbereitende Sicherungsmaßahmen:

Zur Lastentkopplung der vorzusehenen Kellerverfüllung
(Erddruck) muss im Vorfeld der Rückbaumaßnahme vor der
Kelleraußenwand zum Nachbarbestand "Vor dem Voigtstor
3" eine Winkelstützwand hergestellt werden. Diese kann
auf die vorhandene Bodenplatte des UG gegründet werden
(Annahme zul. Bodenpressung < 250 kN/m²). Hierzu hat
der AN eine eigenständige, prüffähige Statik und
Planung zu erstellen. Suchschürfe zur Ortung der
exakten Fundamenttiefe des Nachbarbestands und die
statische Bearbeitung der Winkelstützwandbemessung sind
frühzeitig in den Bauablauf mit einzukalkulieren.

Fachgerechte Verfüllung des Kellergeschosses inkl.
lagenweise Verdichtung im Einwirkungsbereich der
zukünftigen Verkehrsfläche nach Maßgabe der
Folgenutznung mit einem Kies-Sand-Gemisch (GE, SE,SW,
SI, Güte BM-0 gemäß EBV, 100% Proctordichte).

Der Bereich der zukünftigen Verkehrsfläche im Bereich
des ehem. Kellers (Verfüllung mit Kies-Sand), der
ehemalige Kellerbereich (Verfüllung mit aufbereitetem
Bauschutt) sowie der Hofbereich werden zum Abschluss
mit ca. 30 cm mächtigem Natursteinschotter aufgefüllt.

Die Geometrie der Restbebauung ("Bauruine") wird durch
die Stadt Rheinbach nach dem Rückbau ausgemessen.

Entsorgung / Abfalldeklaration:

Aufrgund der innerstädtischen Lage ergeben sich Zwänge
zur Transportlogistik für die Andienung bzw. Entsorgung
von insbesondere Containern und Abbruchmaterial
bezüglich Sattelzüge. Es ist zwingend auszuschließen,
dass mehrere Sattelzüge oder
Containertransportfahrzeuge sich im Baustellen- und
Innenstadtbereich aufhalten. Rückstau durch wartende
LKW für Beladung im Innenstadtbereich /
Baustellenbereich sind zwingend zu vermeiden.
Erschwernisse aufgrund logistischer Planungen oder
Ausweichmöglichkeiten im Umfeld sind bei der
Angebotsabgabe in die entsprechenden
Entsorgungspositionen einzukalkulieren. Der Bauherr
behält sich bei Verstößen gegen die v.g. Zwänge vor,
Maßnahmen zur Vermeidung vorzubringen bzw. umzusetzen,
deren Mehraufwändungen zu Lasten des AN ohne Anspruch
auf Sondervergütung gehen.

Warte- und Pausenmöglichkeiten aufstauender LKW können
im angrenzenden Gewerbegebiet wahgenommen werden. Ein
Übersichtsplan mit den Wartezonen ist dieser
Ausschreibung beigefügt.

Der AN hat alle erforderlichen Vorkehrungen zu treffen,
um Abfälle gemäß gesetzlicher Vorgaben getrennt zu
erfassen und zu erhalten, sowie einer sachgerechten
Entsorgung zuzuführen.

Die Entsorgung von Abfällen hat der AN selbst zu
organisieren und in die EPs einzukalkulieren.

Es werden keine speziellen Lagerflächen zur Verfügung
gestellt. Der AN kann sich auf dem Grundstück selbst
organisieren.

Der AN hat unmittelbar nach Auftragserteilung ein
Entsorgungskonzept mit Angabe aller AVV-Schlüssel
einzureichen.

Für die Entsorgung aller anfallenden Abfallarten sind
vom AN die Entsorgungsanlagen vor Arbeitsaufnahme zu
benennen. Hierbei insbesondere für die Abfälle Asbest
(AVV 170601* / 170605*), KMF (AVV 170603*), Glas,
Kunststoff und Holz, die gefährliche Stoffe enthalten
oder durch gefährliche Stoffe verunreinigt sind (17 02
04*), Bau- und Abbruchabfälle, die PCB enthalten (17 09
02*), Leuchtstoffröhren und andere quecksilberhaltige
Abfälle (20 01 21*).

Im Zusammenhang mit der Verwertung und der Beseitigung
von Abfällen muss der AN die einschlägigen,
gesetzlichen und insbesondere die abfallrechtlichen
Bestimmungen berücksichtigen bzw. einhalten. Mit der
Übertragung der Pflichten des AG bleibt der AN für die
ordnungsgemäße Entsorgung der Abfälle verantwortlich.
Auf die notwendige Einhaltung von bestehenden
Anschluss- und Benutzungszwängen für die Beseitigung
von Abfällen wird hingewiesen.Zur Abwicklung des eANV
erhält die AG-Bauüberwachung eine Vollmacht des AG als
Abfallerzeuger. Der Bevollmächtigte des AG eröffnet die
Betriebsstätte bei der ZKS-Abfall, erstellt und
signiert die Entsorgungsnachweise und die
Begleitscheine als Erzeuger. Erforderliche Nachweise
und Begleitscheine sind frühzeitig mit der
AG-Bauüberwachung abzustimmen.

Entsorgungskosten verstehen sich inkl. aller Gebühren,
Einholen von Genehmigungen, Durchführung der
Entsorgungsnachweisverfahren (als Beförderer und
Entsorger), Bereitstellung / Vorhaltung von geeigneten
Behältern, Containern, Absetzmulden, Springdeckelfässer
etc., für die Dauer der Baumaßnahme, Transportlogistik,
Wiegekosten geeichter Waagen (Abrechnungsgrundlage),
Aushändigung bzw. elektronische Übermittlung aller
vorgenannten Dokumente unmittelbar an die
AG-Bauüberwachung. Vor Abtransport von Abfällen sind
die jeweiligen genehmigten Entsorgungsnachweise
vorzulegen.

Als Abrechnungsgrundlage für alle transportierten
Abfälle gelten ausschließlich Wiegescheine von
geeichten Waagen. Eine Abfallverwertung ist durch den
Auftragnehmer bei Rechnungslegung durch Vorlage
geeigneter Unterlagen nachzuweisen. Dem AG sind die
Bestätigungsnachweise des Transporteurs über
Transportanzeigen nach § 53 KrWG vorzulegen. Sämtliche
anfallenden Transportgebühren, Einholen von
Genehmigungen, Führen der Entsorgungsnachweisverfahren
etc., Wiegekosten als Abrechnungsgrundlage sind vom
Auftragnehmer zu erbringen und in die Angebotspreise
einzukalkulieren.

Für die Einhaltung der Annahmebedingungen des
Entsorgers ist der AN verantwortlich.

Verzögerungen und Stillstandzeiten, die durch
unzureichende Transportkapazitäten entstehen, gehen zu
Lasten des Auftragnehmers.

Alle notwendig werdenden Deklarations- und
Identifikationsanalysen zur abfallrechtlichen
Einstufung von Abfällen erfolgen allein durch die
fachgutachterliche Begleitung / Bauüberwachung der
Bauherrin. Analysen des AN haben nur interne Bedeutung.
Bei der Probengewinnung hat der AN auf Anforderung
unendgeltlich mitzuwirken.

Die abfallrechtliche Einstufung / chemische Qualität
des mineralischen Bauschutts kann sich in Abhängigkeit
der Ergebnisse von Kontrollbeprobungen im Bauablauf
gegenüber den ausgeschriebenen verändern. Mineralischer
Bauschutt soll weitestgehend wiederverwertet werden.

Gegebenenfalls von den ausgeschriebenen abweichende
AVV-Schlüssel für die angegebenen Abfälle sind im
Entsorgungskonzept zu benennen. Maßgeblich für die
Kalkulation sind die angegebenen Abfallbeschreibungen.

Die anfallenden Metalle (Mischschrott, Bewehrungseisen
etc) gehen in den Besitz des AN über. Die zu
erzielenden Erlöse sind in die Angebotspreise
einzukalkulieren.

Arbeitsbeschränkungen ergeben sich wie beschrieben. Die
beengten Platzverhältnisse sind zu berücksichtigen.

Abnahmen / Flächenherstellung:

Für die Abnahme ist die Fläche nach Abschluss der
maschinellen Rückbau-, Entsorgungs- und Verfüllarbeiten
eingeebnet / egalisiert und mit einer Schotterlage bzw.
den unversehrten Freiflächenversiegelungen zur Nutzung
als Parkplatzfläche PKW herzustellen.

Die Abnahme erfolgt gemäß den Vertragsbestimmungen der
Stadt Rheinbach.

Die Abnahme ist vom Auftragnehmer schriftlich zu
beantragen. Die Abnahme hat gemeinsam mit Vertretern
des Auftraggebers und förmlich zu erfolgen. Das
Ergebnis der Abnahme ist in einem gemeinsamen Protokoll
festzuhalten; im Protokoll sind vorhandene Mängel
festzustellen und die vertraglichen Erfüllungsansprüche
vorzubehalten.

Mit Abnahme sind die Verdichtungskontrollen und
Lieferscheine des extern angedienten Materials
(Kiessand und Natursteinschotter) dem AG vorzulegen.

Leistungen, die schon während der Ausführung als
mangelhaft oder vertragswidrig erkannt werden, hat der
Auftragnehmer auf eigene Kosten durch mangelfreie zu
ersetzen.

Hat der Auftragnehmer den Mangel oder die
Vertragswidrigkeit zu vertreten, so hat er auch den
daraus entstandenen Schaden zu ersetzen. Kommt der
Auftragnehmer der Pflicht zur Beseitigung des Mangels
vor Abnahme nicht nach, so kann ihm der Auftraggeber
eine angemessene Frist zur Beseitigung des Mangels
setzten und nach fruchtlosem Fristablauf den Mangel
selbst auf Kosten des Auftragnehmers beseitigen.

Vertragserfüllungsbürgschaft:

Der Auftragnehmer hat zur Sicherung sämtlicher
Ansprüche des Auftraggebers aus dem Vertrag
(einschließlich eventueller Nachforderungen und
Schadensersatzansprüche etc.) eine
Vertragserfüllungsbürgschaft zu stellen.

Anlagen:
- Rückbau- und Entsorgungskonzept
- Konzeptplanung Baustelleneinrichtung Rückbau
- Statischer Bericht Abbruchkonzept
- Übersichtsplan Andienung / Wartezone
- Lageskizze Anfüllung vor Verkehrsfläche
- ZVB Stadt Rheinbach

### 10 Baustelleneinrichtung

#### 10.010 Baustelleneinrichtung

**10.010.010 Baustellenlogistikkonzept**
Erstellung eines Baustellenlogistikkonzepts unter
Berücksichtigung der Arbeitsstättenverordnung und
Arbeitsstättenrichtlinien; zur Gewährleistung eines
reibungslosen Ablaufs der Arbeiten.

Hinweis: Die Andienung des Hofes des Bestandsobjektes
ist nur mit Kleinfahrzeugen wie PKW möglich. Die
Errichtung der Baustellenlogistik mit Personal- und
Sanitärcontainern ist nur im Bereich der Löherstraße
(Bürgersteig, Parkbuchten und Fahrradspur) aufgrund von
Vorabstimmungen Ordnungsbehörden Stadt Rheinbach
möglich.

Die Basis zur Fortführung der Planung bildet das als
Anlage beigefügte Baustellenkonzept.
Menge: 1,000 psch

**10.010.020 Erstellung von Arbeitsplänen etc.**
Erstellung von Abbruchanweisungen, Arbeits-,
Sicherheitsplänen gem. DGUV 101-004 / TRGS 524,
Gefährdungs- / Belastungsanalysen, Betriebsanweisungen
(auch gem. §14 GefStoffV), Unterweisung der
Beschäftigten, inkl. aller nötigen Anpassungen im
Bauablauf, Vorhalten vorgenannter Dokumente zur
Einsichtnahme auf der Baustelle.
Menge: 1,000 psch

**10.010.030 Verkehrszeichenpläne / Anordnung**
Erstellen aller notwendigen Verkehrszeichenpläne unter
Berücksichtigung des Baustellenlogistikkonzeptes, inkl.
aller Anträge, Einholung von Genehmigungen,
Koordination, liefern, installieren, vorhalten aller
Einrichtungen (Beschilderungen etc.), und Mietkosten
für die Dauer der Ausführung.
Menge: 1,000 psch

**10.010.040 Baufeldberäumung**
Beräumung des Baufeldes von losen Gegenständen,
Pflanzkübeln, Reste mit Unrat verfüllter Heizöltank aus
Kunststoff etc.
Menge: 1,000 psch

**10.010.050 Baustelleneinrichtung**
Folgende Leistungen sind einzukalkulieren:

Einrichtung der Baustelle für alle Leistungen des AN;
Anlieferung, Aufbau, Umsetzen (nach Bedarf) aller
Einrichtungen, Geräte, Maschinen, Fahrzeuge, Werkzeuge,
Hebezeuge, Arbeits- und Schutzgerüste, Hilfsgerüste,
Magazin-, Mannschafts-, Sanitärcontainer, Arbeits- /
Emissions- und Immissionsschutzausrüstungen, -anlagen
und -einrichtungen (PSA, Staubschutz, Lärmschutz,
Schutz vor schadstoffhaltiger Arbeitsatmosphäre etc.),
Ausführung und Ausstattung gem.
Arbeitsstättenverordnung und Arbeitsstättenrichtlinien;
zur Gewährleistung eines reibungslosen Ablaufs der
Arbeiten.

Die Erschwernisse aufgrund der beengten
Platzverhältnisse sowie auf Basis der BE-Konzepte sind
in die Angebotspreise einzukalkulieren.

Staubbindesysteme zur Erzeugung von punktuellen und
großflächigen Wassernebeln, mobil, in ausreichender
Anzahl, Leistung und Reichweite zum Niederschlagen der
Staubpartikel.

Sämtliche Maßnahmen, die der Unfallverhütung dienen und
bauaufsichtlichen, straßenbauaufsichtlichen,
verkehrspoli-zeilichen sowie berufsgenossenschaftlichen
und örtlichen Vorgaben entsprechen.

Im Vorfeld der Entkernungs- und Rückbaumaßnahmen sind
alle benötigten Ver- und Entsorgungsanschlüsse für
Strom, Wasser und Abwasser inkl. Unterverteilungen von
einer zentralen Übergabestelle aus herzustellen. Die
Kosten hierfür sowie alle im Rahmen der Maßnahmen
anfallenden Verbrauchskosten sind durch den AN zu
tragen.

Erstellung von Bauzäunen aus vorverzinktem Stahl,
Elemente fest verschraubt, als interne Absperrungen auf
dem Grundstück.

Alle nötigen Einrichtungen und Geräte, Werkzeuge,
Ausstattungen zur Umsetzung von technischen,
organisatorischen sowie persönlichen
Arbeitsschutz-maßnahmen, insbesondere für die
notwendigen Asbestsanierungen, KMF-Sanierungen, Umgang
mit sonstigen gefahrstoffhaltigen Baustoffen; die damit
verbundenen Vorschriften (z. B. TRGS 519, 521, 551)
sind zu beachten.

Alle vorgenannten Arbeiten / Leistungen inkl. aller
Personal-, Neben-, Material-, Betriebsstoffkosten und
aller Gebühren, Anmeldungen, Genehmigungen und
Zulassungen.
Menge: 1,000 psch

**10.010.060 Schutz Schächte**
Konstruktiver Schutz der vorhandenen Schächte im
Innenhofbereich nach Wahl des AN.
Menge: 2,000 St

**10.010.070 Vorhaltung Baustellencontainer**
Anlieferung, Aufbau und Anschluss an Strom-, Wasser- /
Abwasserver- und Abwasserentsorgung von 1 Baucontainer
für die Objektüberwachung, Ausstattung mit Kühlschrank
und Tischen / Stühlen für 10 Personen sowie gem.
Arbeitsstättenverordnung und Arbeitsstättenrichtlinien,
mit Klimatisierung oder nachrüstbar für Klimagerät,
wöchentliche Reinigung.
Menge: 12,000 Wo

**10.010.080 Vorhalten und betreiben**
aller Anlagen, Geräte, Maschinen, Fahrzeuge, Werkzeuge,
Hebezeuge, Arbeits- und Schutzgerüste usw., Umsetzen
bei Bedarf / nach Baufortschritt, inkl. aller Personal-
/ Neben-, Material-, Betriebsstoffkosten und Gebühren,
im gesamten Ausführungszeitraum.
Menge: 1,000 psch

**10.010.090 Ebnen der Baufläche**
Nach Abschluss der Rückbau-, Entsorgungs- und
Verfüllarbeiten ist die Fläche einzuebnen / egalisieren
als Vorbereitung Auftrag Schotterschicht zur
Parkplatzherstellung.
Menge: 850,000 m2

**10.010.100 Räumen der Baustelle**
von allen Anlagen, Geräten, Fahrzeugen, Maschinen etc.,
Endreinigung des Baugeländes nach Beendigung der
Arbeiten, vorgenannte Arbeiten inkl. aller Personal- /
Neben-, Material-, Betriebsstoffkosten und Gebühren.
Menge: 1,000 psch

**10.010.110 Reinigung der öffentlichen Verkehrsflächen**
und von Transportwegen im Baufeld bei Bedarf / auf
Anforderung des AG, durch Reinigungsfahrzeug
(Straßenkehrmaschine mit Saugeinrichtung, Teller- und
Walzenbesen), für die Dauer der Bauzeit, inkl. aller
Perso-nal-, Material- und Nebenkosten.
Menge: 1,000 psch

**10.010.120 Bauzaun zur Grundstückssicherung**
Herstellung, Lieferung und Installation eines Bauzauns
zur Grundstückssicherung gegen die öffentlichen
Bereiche,
H min. 2,2 m, aus Stahl, dauerhaft im Umfeld errichten,
vorhalten und warten.
Menge: 100,000 lfdm

#### 10.020 Baumschutz

**10.020.010 Baumschutz herstellen**
Der vorhandene Baumbestand, der nicht durch die
Bau-maßnahme in Anspruch genommen wird, ist gegen
jegliche Beschädigung zu sichern. Sämtliche Kosten für
fachgerechte Sicherung sind in diese Position
einzurechnen (Schutzzäune, Stammschutz, Schutz der
Wurzelbereiche, usw. gemäß RAS LG4 und DIN18920).

Höhe Stammschutz 3-4 m,
Ort: ca. 5 Bäume entlang der Löherstraße (beidseitig)

Unterhalten für die Dauer der Arbeiten.

inkl. Entfernen nach erfolgter Abnahme.
Menge: 5,000 St

### 20 Schadstoffsanierung

*Hinweis*
Die Schadstoffsanierungsmaßnahmen umfassen i.W. die
Gewerke Asbest- (schwach und fest gebunden) sowie die
KMF-Sanierung. Die untergeordneten
PAK-Sanierungsmaßnahmen umfassen bspw. Dachbahnen /
Dampfsperre, etc.

Die Asbestsanierungsmaßnahmen sind grundsätzlich vor
Beginn des eigentlichen Rückbaus in den Gebäuden
vorzunehmen. Ausgenommen hiervon sind
Entkernungsmaßnahmen, die zu einer Vereinfachung bzw.
besseren Zugänglichkeit für die Sanierungsmaßnahmen
führen.
Die geplanten Asbestsanierungsarbeiten sind gemäß den
Vorgaben der TRGS 519 durchzuführen. Die
Verfahrensschritte, Arbeitsweisen und die
erforderlichen Schutzmaßnahmen (Gefährdungsanalyse)
sind im Vorfeld in einem Arbeitsplan festzulegen.
Grundsätzlich sind die Arbeitsbereiche, in denen
Asbestsanierungsmaßnahmen durchgeführt werden, als
Schwarzbereich zu betrachten.
Die Arbeiten sind ausschließlich von einer Fachfirma
gemäß den Vorgaben der TRGS 519 auszuführen. Hierbei
ist u.a. besonderes Augenmerk auf eine möglichst
zerstörungsfreie Demontage der Asbestprodukte zu
richten, um die Faserfreisetzung zu minimieren.
Asbestzementprodukte sind vor der Demontage zu
befeuchten.
Die Arbeiten sind der zuständigen Arbeitsschutzbehörde
fristgerecht anzuzeigen.

Aufgrund des fixierten Fertigstellungstermins sind für
die Asbestsanierungsmaßnahmen mehrere Trupps
einzusetzen / einzukalkulieren, damit in den Geschossen
parallel gearbeitet werden kann.

Die KMF-haltigen Produkte sind gemäß der TRGS 521 und
den Umgangsvorschriften der Gefahrstoffverordnung
auszubauen, zu separieren und gesichert zur Entsorgung
bereitzustellen.
Die PAK-haltigen Produkte sind gemäß der TRGS 551 und
den Umgangsvorschriften der Gefahrstoffverordnung
auszubauen, zu separieren und gesichert zur Entsorgung
bereitzustellen.
Die Demontageabfolgen sind je nach Verbauzustand in
Abstimmung mit der örtlichen Bauüberwachung
abzustimmen.

Zur Sammlung, Lagerung und Entsorgungsbereitstellung
sind für alle gefahrstoffhaltigen Baustoffe geeignete
Behältnisse wie Big-Bags und flüssigkeitsdichte /
verschließbare Container bereit zu stellen.

#### 20.010 Fassadensanierung

**20.010.010 Arbeitsbühne**
Anlieferung, Aufbau, Umsetzen (nach Bedarf) einer
Scheren- oder Gelenk-Arbeitsbühne zur Gewährleistung
eines reibungslosen Ablaufs der Arbeiten zur Sanierung
der asbesthaltigen Kunstschieferschindeln an der
Außenfassade, der Fensterlaibungen im Dachgeschoss
inkl. aller Personal- / Neben-, Material-,
Betriebsstoffkosten und Gebühren, im gesamten
Ausführungszeitraum.

Die Arbeitsbühne muss ebenfalls für die Sanierung der
Wellasbestzementplatten des Carports und der
Dacheindeckung vorgehalten werden. Dies ist ebenfalls
in die Position einzukalkulieren.

An dieser Stelle wird auf die geringe Durchfahrtshöhe
Innenhof von ca. 2,5 m hingewiesen. Entsprechendes
Arbeitsgerät ist in der Kalkulation einzupreisen.

Gebäudehöhe ca. 12 m ab GOK
Menge: 1,000 psch

**20.010.020 Sanierung Asbestzementschindeln derAußenfassade und Kamin**
Sanierung der asbesthaltigen Kunstschieferschindeln der
Außenfassade und am Kamin fachgerecht gemäß TRGS 519
emissionsfrei ausbauen.

Asbesthaltige Baustoffe sind deponiegerecht und gemäß
den Vorgaben des Entsorgers unmittelbar am Anfallort
staubdicht zu verpacken, zu transportieren und zur
Entsorgung bereit zu stellen.

Die Sanierungsbereiche sind nach Abschluss der
Demontagen gründlich abzureinigen, i.W. die Nägel oder
Schrauben der Konstruktion. Arbeitsschutzmaßnahmen
(u.a. PSA) sind mit dem Einheitspreis abgegolten.

Orte: Außenfassade und Kamin
Maximale Arbeitshöhe: 11 m
ca. 300 m²
Menge: 300,000 m2

#### 20.020 Asbestsanierungsmaßnahmen

*Hinweis*
Die Demontage der schwach gebundenen Asbestprodukte
muss unter Anwendung der "besonderen Regelungen für
Abbruch- und Sanierungsarbeiten an schwach gebundenen
Asbestprodukten" gem. der TRGS 519 Kap. 14 ff erfolgen.

Die Arbeiten sind 7 Tage vor Beginn der
Bezirksregierung Köln anzuzeigen. Die Anzeige an die
Bezirksregierung Köln sowie die Zulassung der
Sanierungsfirma für Arbeiten mit schwach gebundenen
Asbestprodukten (Gefahrstoffverordnung) ist der
Objektüberwachung des AG vor Aufnahme der Arbeiten
unaufgefordert  vorzulegen.

Sämtliche gem. TRGS 519 erforderlichen Schutzmaßnahmen
(Abschottungen, Personen- und Materialschleusen, Grob-
und Feinreinigung, Unterdruckhaltung mit
Unterdruckschreiber etc.) sind in den jeweiligen
Positionen einzukalkulieren.

Abrechnungsgrundlage sind Aufmaßprotokolle, die vom AN
zu erstellen und von der AG-Bauleitung schriftlich
anzuerkennen sind.

Über den Umfang der erforderlichen
Arbeitsschutzmaßnahmen, Maschinen, Geräte, zusätzliche
Hubsteiger oder Gerüste, etc. zur ordnungsgemäßen
Durchführung der Arbeiten wird empfohlen, dass sich der
Bieter vor Ort ein Bild  verschafft, um sämtliche zur
Preisbildung erforderlichen Umstände zu erfassen.
Nachträgliche Einwendungen werden nicht anerkannt.
Sämtliche vorgenannten Leistungen sind in den
Angebotspreis einzukalkulieren.

Bei Andienung durch den Innenhof sind die begrenzten
Zugangsmöglichkeiten zu beachten.

Aus nicht erfolgreichen Freimessungen gem. VDI 3492 zur
Aufhebung von Schutzmaßnahmen resultierende
Nacharbeiten, Nachreinigungen und Nachmessungen gehen
zu Lasten des AN.

**20.020.010 Sanierung lose lagernder Asbestzementkanal im UG**
Rückstandsloses Aufsammeln und ordnungsgemäßes
Verpacken in big-bags von lose lagernden
Asbestzementkanalteilen im ehem. Heizungskeller im UG.

max. 1 m³ Asbestzement
Menge: 1,000 m3

**20.020.020 Demontage asbesthaltiger Fliesenkleber im Untergeschoss**
Einstufung als asbesthaltig aufgrund Analytik AP07.

Abfräsen von Wandfliesen inklusive asbesthaltigem
Fliesenkleber von festem mineralischem Untergrund
(Beton, Kalksandstein, Bimsstein) nach BT 57-Verfahren

Wahlweise Abstemmen der Fliesen inklusive Fliesenkleber

Hinweis: die grünen Fliesen sind teilweise in
verschiedenen Farben überstrichen, ca. 100 m²

Verfahren nach Wahl des AN

Das Verpacken und Ausschleusen des abgestemmten
Materials sowie der Quertransport zum Container ist in
die Einheitspreise einzukalkulieren.

Ort: Untergeschoss, Sanitäranlagen ehem. Diskothek
Menge: 100,000 m2

**20.020.030 Demontage asbesthaltiger Fliesenkleber aufgehende Geschosse**
Einstufung als asbesthaltig aufgrund Analytik AP10 und
AP16.

Abfräsen von Wandfliesen inklusive asbesthaltigem
Fliesenkleber von festem mineralischem Untergrund
(Beton, Kalksandstein, Bimsstein) nach BT 57-Verfahren

Wahlweise Abstemmen der Fliesen inklusive Fliesenkleber

Hinweis: die Fliesen mit asbesthaltigem Kleber sind
teilweise von neueren Fliesen mit schaumartiger Dämmung
überdeckt, das Entfernen der Überdeckungen ist in der
Postion Entkernung enthalten

Menge: ca. 500 m²

Verfahren nach Wahl des AN

Das Verpacken und Ausschleusen des abgestemmten
Materials sowie der Quertransport zum Container ist in
die Einheitspreise einzukalkulieren.

Ort: 1. Obergeschoss, 2. Obergeschoss und Dachgeschoss
Menge: 500,000 m2

**20.020.040 Ausbau asbesthaltiger Steinholzestrisch und Magnesitestrich im EG**
Demontage / Ausbau asbesthaltiger Steinholz- und
Magnesitestriche durch Stemmen gemäß TRGS 519

Im Anschluss an die manuellen Stemmarbeiten müssen
potenzielle Rückstände der asbesthaltigen Estriche von
der Betonbodenplatte des Geschosses abgefräst oder
abgeschliffen werden, hier sind je nach Methode des AN
auch mehrere Übergänge einzukalkulieren, um alle
Rückstände zu entfernen.

Wahlweise kann auch das BT 18 Verfahren (Entfernen
asbesthaltiger Estriche - insbesondere asbesthaltige
Magnesia-Estriche - von mineralischem Untergrund -
INBO-Verfahren) angewendet werden.

Aufbau des zu stemmenden Bodens:

Kunststeinfliese: 3 cm
Estrich: 5 cm
Magnesitestrich: 0,5 cm
Steinholzestrich: 3,0 cm

Gesamtmächtigkeit zu stemmender Bodenaufbau: 11,5 cm

Die Mächtigkeit kann im Geschoss leicht variieren (max.
2 cm), was nicht zu Mehrkostenansprüchen führt und
entsprechend einzupreisen ist. In Teilbereichen
befinden sich noch asbesthaltige Floor-Flex-Platten und
asbesthaltiger schwarzer Kleber als alte
Bodenoberfläche im zu stemmenden Bodenaufbau.

Das Verpacken und Ausschleusen des abgestemmten
Materials sowie der Quertransport zum Container ist in
die Einheitspreise einzukalkulieren.

Fläche: ca. 455 m²
Menge: 455,000 m2

**20.020.050 Ausbau asbesthaltiger Steinholzesriche und Magnesitestriche im 1. OG**
Demontage / Ausbau asbesthaltiger Steinholz- und
Magnesitestriche durch Stemmen gemäß TRGS 519

Im Anschluss an die manuellen Stemmarbeiten müssen
potenzielle Rückstände der asbesthaltigen Estriche von
der Betonbodenplatte des Geschosses abgefräst oder
abgeschliffen werden, hier können mehrere Übergänge des
Verfahrens nötig werden um alle Rückstände zu
entfernen, dies ist ebenfalls in die Einheitspreise
einzukalkulieren.

Wahlweise kann auch das BT 18 Verfahren (Entfernen
asbesthaltiger Estriche - insbesondere asbesthaltige
Magnesia-Estriche - von mineralischem Untergrund -
INBO-Verfahren) angewendet werden.

Aufbau zu stemmender Boden:

Kunststeinfliese: 1,0 cm
Estrich: 5 cm
Magnesitestrich: 1,0 cm
Steinholzestrich: 1,5 cm

Gesamtmächtigkeit zu stemmender Bodenaufbau: ca. 9 cm

Die Mächtigkeiten können im Geschoss leicht variieren,
dies ist ebenfalls mit den Einheitspreisen abgegolten.

Das Verpacken und Ausschleusen des abgestemmten
Materials sowie der Quertransport zum Container ist in
die Einheitspreise einzukalkulieren.

Fläche: ca. 455 m²
Menge: 455,000 m2

**20.020.060 Ausbau asbesthaltiger Steinholzestriche und Magnesitestriche im 2. OG**
Demontage / Ausbau asbesthaltiger Steinholz- und
Magnesitestriche durch Stemmen gemäß TRGS 519

Im Anschluss an die manuellen Stemmarbeiten müssen
potenzielle Rückstände der asbesthaltigen Estriche von
der Betonbodenplatte des Geschosses abgefräst oder
abgeschliffen werden, hier können mehrere Übergänge des
Verfahrens nötig werden um alle Rückstände zu
entfernen, dies ist ebenfalls in die Einheitspreise
einzukalkulieren.

Wahlweise kann auch das BT 18 Verfahren (Entfernen
asbesthaltiger Estriche - insbesondere asbesthaltige
Magnesia-Estriche - von mineralischem Untergrund -
INBO-Verfahren) angewendet werden.

Aufbau zu stemmender Boden:

Kunststeinfliese: 1,0 cm
Magnesitestrich: 1,0 cm
Steinholzestrich: 2,0 cm

Gesamtmächtigkeit zu stemmender Bodenaufbau: ca. 4 cm

Die Mächtigkeit kann im Geschoss leicht variieren (max.
2 cm), was nicht zu Mehrkostenansprüchen führt und
entsprechend einzupreisen ist.

Das Verpacken und Ausschleusen des abgestemmten
Materials sowie der Quertransport zum Container ist in
die Einheitspreise einzukalkulieren.

Fläche: ca. 455 m²
Menge: 455,000 m2

**20.020.070 Demontage Brandschutztüren BST**
nur Türblätter (Metall),
Abmessungen: diverse Maße, max. 1m x 2m
Orte: gesamtes Gebäude
Menge: 10,000 St

**20.020.080 Demontage Wellasbetszementplatten Carport**
Wellasbestzementplatten des Carports von der
Arbeitsbühne gemäß TRGS 519 entfernen

Asbesthaltige Baustoffe sind deponiegerecht und gemäß
den Vorgaben des Entsorgers unmittelbar am Anfallort
staubdicht zu verpacken, zu transportieren und zur
Entsorgung bereit zu stellen.

Die Sanierungsbereiche sind nach Abschluss der
Demontagen gründlich abzureinigen, i.W. Rückstände an
Nägeln oder Schrauben der Konstruktion.
Arbeitsschutzmaßnahmen (u.a. PSA) sind mit dem
Einheitspreis abgegolten.

Ort: Hofbereich
Menge: 120,000 m2

**20.020.090 Demontage Wellasbestzementplatten Vordach**
Wellasbestzementplatten des Carports von der
Arbeitsbühne gemäß TRGS 519 entfernen

Asbesthaltige Baustoffe sind deponiegerecht und gemäß
den Vorgaben des Entsorgers unmittelbar am Anfallort
staubdicht zu verpacken, zu transportieren und zur
Entsorgung bereit zu stellen.

Die Sanierungsbereiche sind nach Abschluss der
Demontagen gründlich abzureinigen, i.W. Rückstände an
Nägeln oder Schrauben der Konstruktion.
Arbeitsschutzmaßnahmen (u.a. PSA) sind mit dem
Einheitspreis abgegolten.

Ort: Vordach parallel zur Löherstraße im Hofbreich

Maximale Arbeitshöhe ca. 7 m
Menge: 80,000 m2

*Hinweis*

*Hinweis*
Die Sanierung der oben aufgeführten asbesthaltigen
Materilien erfordert die Einrichtung von
Schwarzbereichen. Zur Kalkulations wird von notwendigen
Einrichtungen im Erdgeschoss, im 1. Obergeschoss, im 2.
Obergeschoss und im Dachgeschoss von jeweils 2
Schwarzbereichen ausgegangen. Im Untergeschoss wird von
einem Schwarzbereich für die Sanierung der Fliesen mit
Fliesenkleber ausgegangen.

Die endgültige Festlegung der Anzahl  obliegt dem AN
nach Wahl seiner Gerätschaften.

**20.020.100 Sanierungsbereich aufbauen**
Antransport, Aufbau und Installation von

für den Sanierungsbereich ausreichend dimensionierten
Unterdruckgeräten zur Erzeugung eines Unterdrucks mit
gerichteter Luftführung von min. 20 Pa in
Schwarzbereichen, inkl. Unterdruckschreiber

4-Kammer-Personenschleusen in Modulbauweise zum
variablen, auch gewinkelten Aufbau. Die
Reinigungskammer ist mit einer Zwangsdusche,
Wassermanagement und Abwasserfiltration zu versehen.

2-Kammer-Materialschleuse in Modulbauweise zum
variablen, auch gewinkelten Aufbau. Saubdicht
anschließen an den Schwarzbereich, inkl. Reinigung,
bestehend aus PE-Folie Stärke mind. 0,4 mm auf stabiler
Unterkonstruktion.

sonstige Abschottungen
Menge: 9,000 St

**20.020.110 Sanierungsbereich vorhalten / betreiben**
Vorhalten und Betreiben des vorgenannten
Unterdruckgeräts inkl. Unterdruckschreiber und der
vorgenannten Personal- und Materialschleusen sowie
sonstiger notwendiger Abschottungen und Gerätschaften
(u.a. H-Sauger) für die Dauer der Sanierungsmaßnahmen.
Die Position beinhaltet neben der Vorhaltung sämtliche
Nebenkosten wie Zubehör, Filter, Verbrauchsmaterial und
Kosten für die Wartung
Menge: 9,000 St

**20.020.120 Sanierungsbereich abbauen**
Abbau und Abtransport von

für den Sanierungsbereich ausreichend dimensionierten
Unterdruckgeräten zur Erzeugung eines Unterdrucks von
min. 20 Pa in Schwarzbereichen, inkl.
Unterdruckschieber

4-Kammer-Personenschleusen in Modulbauweise zum
variablen, auch gewinkelten Aufbau. Die
Reinigungskammer ist mit einer Zwangsdusche,
Wassermanagement und Abwasserfiltration zu versehen.

2-Kammer-Materialschleuse in Modulbauweise zum
variablen, auch gewinkelten Aufbau. Saubdicht
anschließen an den Schwarzbereich, inkl. Reinigung,
bestehend aus PE-Folie Stärke mind. 0,4 mm auf stabiler
Unterkonstruktion.

sonstige Abschottungen
Menge: 9,000 St

**20.020.130 Abschottungen**
PE-Folie, Stärke mind. 0,4 mm zum Abkleben von Tür- und
Fensteröffnungen, liefern, aufbauen, staubdicht
abkleben, ausbessern, reinigen, abbauen und beseitigen,
Abrechnung nach Ansichtsfläche PE-Folie
Orte:
alle Geschosse
Sanierungsbereiche geschossweise, teilgeschossweise
oder raumweise, Einteilung / Größe nach Wahl des
Bieters und örtlicher Bedingungen
Anmerkung: Fenster und Türen sind überwiegend intakt.

Nach Erfordernis sind die erforderlichen Holzlattungen
einzukalkulieren.
Menge: 350,000 m2

**20.020.140 Reinigung der Schwarzbereiche**
Grob- und Feinreinigung der Schwarzbereiche (auch
feucht)
Menge: 9,000 St

**20.020.150 Raumluftmessungen auf Asbest nach VDI 3492**
nach erfolgter Sanierung und Reinigung zur Aufhebung
von Schwarzbereichen durchführen, inkl. An- und Abfahrt
des Probenahmetrupps.

Die Position umfasst neben der Messung auch die
labortechnische Auswertung der Filter

Ansatz: 2 Messungen je Schwarzbereich.
Menge: 18,000 St

#### 20.030 KMF-Sanierungsmaßnahmen

*Hinweis*
Für die Sanierung der in den Gebäudeteilen umfangreich
vorhandenen KMF-Dämmstoffe ist die Expositionskategorie
2 gem. TRGS 521 anzusetzen. Es sind entsprechend die
erforderlichen Schutzmaßnahmen umzusetzen.

Grundsätzlich sind die Arbeitsbereiche bei
KMF-Sanierungen mit Folien auszulegen und von
Nichtsanierungsbereichen durch ein Folienschott zu
trennen.

Die Sanierungsbereiche sind nach Abschluss der
Demontagen gründlich abzureinigen und durch die
Objektüberwachung freizugeben.

Die erforderlichen Arbeitsschutzmaßnahmen sind mit dem
Einheitspreis abgegolten.

Die Sanierungsmaßnahmen werden durch einen
Fachgutachter überwacht und es werden stichprobenartig
Faserfreimessungen gem. VDI 3492 in Anlehnung an die
TRGS 519 sowie zur Sanierungserfolgskontrolle
durchgeführt. Im Falle von erforderlichen
Wiederholungsmessungen aufgrund von zu hoher
Faserbelastungen in den Sanierungsbereichen trägt der
AN die anfallenden Kosten für die
Wiederholungsmessungen und die Nachreinigungen.

Abrechnungsgrundlage sind Aufmaßprotokolle, die vom AN
zu erstellen und von der AG-Bauleitung schriftlich
anzuerkennen sind.

Über den Umfang der erforderlichen
Arbeitsschutzmaßnahmen, Maschinen, Geräte, zusätzliche
Hubsteiger oder Gerüste, etc. zur ordnungsgemäßen
Durchführung der Arbeiten ist empfohlen, dass sich der
Bieter vor Ort ein Bild  verschafft, um sämtliche zur
Preisbildung erforderlichen Umstände zu erfassen.
Nachträgliche Einwendungen werden nicht anerkannt.
Sämtliche vorgenannten Leistungen sind in den
Angebotspreis einzukalkulieren.

**20.030.010 KMF-Sanierung technische Anlagen**
Demontage der Heizungsanlagendämmung, der Kessel ist
schon größtenteils auseinandergebaut, teilweise von der
Demontage lose gelagertes KMF ist aufzusammeln.
Ort: KG
Menge: 1,000 psch

**20.030.020 KMF-Sanierung Rohrleitungsdämmungen**
Abisolierung von Rohrleitungsdämmmungen,
Außendurch-messer bis 30 cm; inkl. der
KMF-Ummantelungen aus Gips, Blech, Alu oder Kunststoff
demontieren;
Orte: alle Geschosse, geschossübergreifend.
Menge: 400,000 lfdm

**20.030.030 KMF-Sanierung Außenwände 1. OG zur Hofseite**
Ausbau der KMF-Dämmung im 1. Obergeschoss zur Hofseite.

Aufbau der Außenwände von innen nach außen:
Pressspanplatten, Polystyrol, KMF, Schindeln aus
Asbestzement.

Die Separation der Pressspanplatten und des Polystyrols
ist in die Einheitspreise einzukalkulieren.

Das Verpacken der Produkte sowie der Quertransport ist
ebenfalls in die Einheitspreise einzukalkulieren.
Menge: 120,000 m2

**20.030.040 KMF-Sanierung Außenwände 2. OG zur Hofseite**
Ausbau der KMF-Dämmung im 2. Obergeschoss zur Hofseite.

Aufbau der Außenwände von innen nach außen: Gipskarton,
KMF, Polystyrol, Schindeln aus Asbestzement.

Die Separation der Gipskartonplatten und des
Polystyrols ist in die Einheitspreise einzukalkulieren.

Das Verpacken der Produkte sowie der Quertransport ist
ebenfalls in die Einheitspreise einzukalkulieren.
Menge: 120,000 m2

**20.030.050 KMF-Sanierung Außenwände zur Straße**
Ausbau der KMF-Dämmung im Erdgeschoss, im 1.
Obergeschoss und 2. Obergeschoss zur Straßenseite.

Aufbau der Außenwände von innen nach außen:
Gipskartonplatten (teilweise doppelt beplankt und
verputzt), KMF, Heraklith, Bims.

Die Separation der Gipskartonplatten und des Heraklith
ist in die Einheitspreise einzukalkulieren.

Das Verpacken der Produkte sowie der Quertransport ist
ebenfalls in die Einheitspreise einzukalkulieren.
Menge: 450,000 m2

**20.030.060 KMF-Sanierung Trockenbauwände**
Ausbau der Dämmung aus KMF in den Trockenbauwänden,
inkl. Verpacken der Materialien und Quertransport zur
Entsorgungsbereitstellungsfläche / Container durch den
AN.

Erforderliche Rollgerüste und Arbeitsbühnen aufgrund
der Arbeitshöhe sind einzukalkulieren.
KMF-Mattendicke D = 5 - 10 cm aufnehmen und verpacken.
teilweise mehrlagig ausgeführt.

Orte: alle aufgehenden Geschosse inkl. Erdgeschoss
Menge: 800,000 m2

**20.030.070 KMF-Abhangdecken diverse Geschosse**
Demontage der KMF-Abhangdecken in diversen Geschossen.

Der Einsatz von Rollgerüsten und die Arbeiten über Kopf
sind in die Angebotspreise einzukalkulieren.

Verpacken der KMF-Produnkte und der Quertransport zur
Bereitstellungsfläche sind ebenfalls einzukalkulieren.
Menge: 120,000 m2

**20.030.080 KMF-Abhangdecken im Erdgeschoss**
Demontage der KMF-Abhangdecken im Erdgeschoss

Der Einsatz von Rollgerüsten und die Arbeiten über Kopf
sind in die Angebotspreise einzukalkulieren.

Verpacken der KMF-Produnkte und der Quertransport zur
Bereitstellungsfläche sind ebenfalls einzukalkulieren.
Menge: 400,000 m2

**20.030.090 KMF-Dämmatten im Boden im Dachgeschoss**
Ausbau der Dämmung aus KMF im Dachgeschossboden.

Parallel zur Löherstraße offenliegend, parallel zur
Straße Vor dem Voigstor im ausgebauten Bereich mit Holz
üpberdeckt.

Die Öffnung des Holzbodens zur Sanierung des KMF-Matten
ist in die Einheitspreise einzukalkulieren

KMF-Mattendicke D = 10-15  cm aufnehmen und verpacken.
teilweise mehrlagig ausgeführt.

Ort: Dachgeschoss
Menge: 300,000 m2

**20.030.100 KMF-Dämmatten als Dachdämmung**
Ausbau der Dämmung aus KMF in den Dachschrägen des
Dachgeschosses, Quertransport zur
Entsorgungsbereit-stellungsfläche  /Container durch den
AN.

Etwaige Separation von Rieselschutzfolien sind mit
dieser Position abgegolten.

Erforderliche Rollgerüste und Arbeitsbühnen aufgrund
der Arbeitshöhe sowie die Öffnung der Holzverkleidungen
sind einzukalkulieren.
KMF-Mattendicke D = 10-15 cm aufnehmen und verpacken.
teilweise mehrlagig ausgeführt.

Ort: Dachgeschoss
Menge: 120,000 m2

### 30 Entkernung

*Hinweis*
Alle Entkernungs-, und Demontagearbeiten verstehen sich
inkl. Separation aller hierbei anfallenden Stoffgruppen
/ Abfälle, ihre fachgerechte Verpackung sowie der
Transport von der Anfallstelle zum Container o. v. und
Verladung. Vorgenannte Leistungen sind in die
Einheitspreise einzukalkulieren.

Mehrmaliges Aufnehmen oder Umsetzen aufgrund begrenzter
Containerstellflächen von unterschiedlichen Abfallarten
sind in die jeweiligen Positionen einzukalkulieren und
bieten keinen Mehrkostenanspruch.

#### 30.010 Gebäudeentrümpelung

**30.010.010 Komplettentrümpelung des Gebäudes**
Beräumung des gesamten Gebäudes / aller Geschosse von
allen losen Abfällen / Reststoffen, Restmobiliar,
Sperrmüll;
umbauter Raum gesamt ca. 6.500 m³ (inkl. KG), gesamte
zu beräumende Masse ca. 30 t.
Umfasst i.W. Holzeinbauschränke, Holzverkleidungen,
Einrichtungsgegenstände wie Theken o.ä.
Menge: 1,000 psch

#### 30.020 Rückbau Kühlzelle im Erdgeschoss

**30.020.010 Rückbau Kühlzelle**
Rückbau der Kühlzelle im Erdgeschoss mit potenziell
FCKW-haltiger Styrodurdämmung

Separation der unterschiedlichen wesentlichen Baustoffe
der Konstruktion

Länge 2 m, Breite 2,5 m, Höhe 2,2 m
Menge: 1,000 St

#### 30.030 Eindeckung Vordach

*Hinweis*
Demontage der Dachabdichtung

Art des Daches: Flachdach

Transport aller separierten Materialien vom Dach in die
für die Entsorgung bereitgestellten Container durch den
AN.

In die nachfolgenden Positionen sind alle notwendigen
Arbeitsschutzmaßnahmen gegen Absturz einzukalkulieren.

**30.030.010 Rückbau Dachdichtungssystem**
Rückbau der 2 bis 3-lagigen vollsaftig verklebten
Dachdichtungsbahn auf mineralischem Untergrund auf dem
Vordach über dem Erdgeschoss im Hofberich
Menge: 60,000 m2

#### 30.040 Abhangdecken

**30.040.010 Gipskartonplatten**
Demontage der Gipskartonplatten inkl.
Unterkonstruktion.

Abtransport der Materialien zur
Entsorgungsbereitstellungsfläche durch den AN.

Erforderliche Rollgerüste und Arbeitsbühnen aufgrund
der Arbeitshöhe sind einzukalkulieren.

Ort: alle Geschosse, ca. 80 m²
Menge: 80,000 m2

**30.040.020 Weichfaserplatten**
Demontage der Weichfaserplatten aus Holz inkl.
Unterkonstruktion.

Abtransport der Materialien zur
Entsorgungsbereitstellungsfläche durch den AN.

Erforderliche Rollgerüste und Arbeitsbühnen aufgrund
der Arbeitshöhe sind einzukalkulieren.

Ort: alle Geschosse, ca. 80 m²
Menge: 80,000 m2

**30.040.030 Heraklith**
Demontage der Heraklithplatten.

Abtransport der Materialien zur
Entsorgungsbereitstellungsfläche durch den AN.

Erforderliche Rollgerüste und Arbeitsbühnen aufgrund
der Arbeitshöhe sind einzukalkulieren.

Ort: alle Geschosse ca. 50 m²
Menge: 50,000 m2

**30.040.040 Demontage Polystyroldämmung unter Betonbodenplatte 2. OG**
Demontage der verklebten Polystyrolplatten unterhalb
der Bodenplatte 2. Obergeschoss.

Abtransport der Materialien zur
Entsorgungsbereitstellungsfläche durch den AN.

Erforderliche Rollgerüste und Arbeitsbühnen aufgrund
der Arbeitshöhe sowie die Arbeiten über Kopf sind
einzukalkulieren.

Ort: alle Geschosse ca. 200 m²
Menge: 200,000 m2

#### 30.050 Raumausstattung

**30.050.010 Leuchtstoffröhren**
Zerstörungsfreie Demontage der Leuchtstoffröhren
inklusive Starter.

Transport der Ausbaumaterialien in die für die
Verwertung / Entsorgung bereitgestellten Container
durch den AN.
Entsorgung als Monocharge.

Anzahl: ca. 30 Stück
Menge: 30,000 St

**30.050.020 Heizkörper mit Thermostate**
Demontage der Heizkörper inklusive Thermostate

Transport der Ausbaumaterialien in die für die
Verwertung bereitgestellten Container durch den AN.

Anzahl: ca. 60 Stück

Metallerlöse sind in die Position einzukalkulieren.
Menge: 60,000 St

**30.050.030 Elektrokanäle mit Steckdosen u. weiteren Anschlüssen**
Demontage von Elekrokanälen inklusive Steckdosen und
weiteren Kanälen.

Ausbau der Materialien, Transport in die für die
Entsorgung bereitgestellten Container durch den AN,
Metallerlöse sind einzurechnen.

ca. 400 lfd. m
Menge: 400,000 lfdm

**30.050.040 Sanitärbereiche**
Demontage der Sanitärbereiche / WC-Anlagen.

Ausbau der WCs, Urinale, Handwaschbecken etc.

Transport der Ausbaumaterialien in die für die
Verwertung bereitgestellten Container durch den AN.

Anzahl: ca. 60 Stück
Menge: 60,000 St

#### 30.060 Wandverkleidung

**30.060.010 Wandverkleidungen aus Holz**
Demontage der Holzverkleidungen, i.W. Sperrholzplatten
an den Außenwänden (siehe auch KMF-Sanierung)

Abtransport der Materialien zur
Entsorgungsbereitstellungsfläche durch den AN.

Erforderliche Rollgerüste und Arbeitsbühnen aufgrund
der Arbeitshöhe sind einzukalkulieren.
Gewichtserschwernis ist einzukalkulieren.

ca. 250 m²
Menge: 250,000 m2

**30.060.020 Wandverkleidungen Polystyrol**
Demontage der Polystyrolwandverkleidungen in
Wandaufbauten (siehe auch KMF-Sanierung)

Abtransport der Materialien zur
Entsorgungsbereitstellungsfläche durch den AN.

Erforderliche Rollgerüste und Arbeitsbühnen aufgrund
der Arbeitshöhe sind einzukalkulieren.

ca. 500 m²
Menge: 500,000 m2

**30.060.030 Wandverkleidung Heraklith**
Demontage der Heraklithverkleidung in Wandaufbauten
(siehe auch KMF-Sanierung)

Ort: Außenwände, teilweise in Santärbereichen

ca. 500 m²

Abtransport der Materialien zur
Entsorgungsbereitstellungsfläche durch den AN.

Erforderliche Rollgerüste und Arbeitsbühnen aufgrund
der Arbeitshöhe sind einzukalkulieren.
Menge: 500,000 m2

**30.060.040 Wandverkleidungen aus Teppich**
Demontage der Verkleidungen aus Teppichen in
Wandaufbauten.

ca. 200 m²

Abtransport der Materialien zur
Entsorgungsbereitstellungsfläche durch den AN.

Erforderliche Rollgerüste und Arbeitsbühnen aufgrund
der Arbeitshöhe sind einzukalkulieren.
Menge: 200,000 m2

#### 30.070 Nicht tragende Innenwände

**30.070.010 Gipswände**
Demontage der nichttragenden Innenwände aus Gips
(Massivbau).

Ort: alle Geschosse

Abtransport der Materialien zur
Entsorgungsbereitstellungsfläche durch den AN.

Erforderliche Rollgerüste und Arbeitsbühnen aufgrund
der Arbeitshöhe sind einzukalkulieren.

ca. 80 m²
Menge: 80,000 m2

**30.070.020 Bimsbeton**
Demontage der nichttragenden Innenwände aus Bimsbeton.

Ort: pot. alle Geschosse

Abtransport der Materialien zur
Entsorgungsbereitstellungsfläche durch den AN.

Erforderliche Rollgerüste und Arbeitsbühnen aufgrund
der Arbeitshöhe sind einzukalkulieren.

ca. 100 m²
Menge: 100,000 m2

#### 30.080 Bodenbeläge

**30.080.010 PVC-Beläge**
Aufnehmen des Oberbodenbelags aus PVC, zum Teil
doppellagig.

Abtransport der Materialien zur
Entsorgungsbereitstellungsfläche durch den AN.

ca. 180 m²

Ort: alle Geschosse
Menge: 180,000 m2

**30.080.020 Teppichböden**
Aufnehmen des Teppichbodenbelags.

Abtransport der Materialien zur
Entsorgungsbereitstellungsfläche durch den AN.

ca. 500 m²

Ort: alle Geschosse
Menge: 500,000 m2

**30.080.030 Ausbau Holzständerboden im Erdgeschoss**
Ausbau des aufgeständerten Bodens im Erdgeschoss in den
ehemaligen Verkaufsräumen.

Trennung der unterschiedlichen Baustoffe des
Ständerwerks und Quertransport zur
Bereitstellungsfläche / Container.

Bodenbeläge sind über Vorposition erfasst.

ca. 150 m²

Ort: Erdgeschoss
Menge: 150,000 m2

#### 30.090 TGA

**30.090.010 Versorgungsleitungen, Lüftungsanlagen**
Demontage aller Ver- und Entsorgungsleitungen inklusive
Wand- und Deckendurchführungen,
Schmutzwasserleitungen
Regenwasserleitung
Mischwasserleitung
Fettwasserleitung
Trinkwasserleitung
Heizungsleitungen  in die Räume
Sprinklerleitung
Löschwasserleitungen

Sanierung der asbesthaltigen Flachdichtungen unter
Position Asbestsanierung

ca. 700 lfd. m

KMF-Sanierung vorlaufend und Erfassung unter Position
KMF-Sanierung.

Materialtransport in die für die Entsorgung
bereitgestellten Container durch den AN. Metallerlöse
sind in die Position einzukalkulieren
Menge: 700,000 lfdm

**30.090.020 Heizungsanlagen**
Rückbau der Heizungsanlagen im 1. UG

Die Anlage ist teilweise schon demontiert.

Materialseparation und -transport in die für die
Entsorgung bereitgestellten Container durch den AN.
Metallerlöse sind in die Position einzukalkulieren

KMF-Sanierung vorlaufend und Erfassung in Position
KMF-Sanierung
Menge: 1,000 psch

**30.090.030 Elektroleitungen**
Demontage sämtlicher Elektroleitungen (Kabeltrassen
Starkstrom, Schwachstrom) inklusive Wand- und
Deckendurchführungen.

Materialtransport in die für die Entsorgung
bereitgestellten Container durch den AN.

Metallerlöse sind in die Position einzukalkulieren
Menge: 500,000 lfdm

**30.090.040 Klimageräte**
Demontage des im Innenhof angebrachten Klimagerätes
inklusive Wandhalterung..

Materialtransport in die für die Entsorgung
bereitgestellten Container durch den AN.

Metallerlöse sind in die Position einzukalkulieren.
Menge: 1,000 St

#### 30.100 Innentüren und -fenster

**30.100.010 Innentüren aus Holz**
Demontage der Innentüren aus Holz in allen aufgehenden
Geschossen.

Abtransport der Materialien zur
Entsorgungsbereitstellungsfläche durch den AN.

ca. 90 Stück
Menge: 90,000 St

**30.100.020 Holzzargen**
Demontage der Türzargen aus Holz.

Abtransport der Materialien zur
Entsorgungsbereitstellungsfläche durch den AN.

ca. 90 Stück
Menge: 90,000 St

### 40 Oberirdischer Rückbau

#### 40.010 Rückbau und Verfüllung Baugrube

**40.010.010 Abbruch Carport**
Trennen der Anschlagspunkte vom Nachbargebäude
(händisch) und Rückbau der Skelettkonstruktion (Holz /
Stahl /etc.) nach erfolgter Asbestsanierungsmaßnahme
(Entfernen Wellasbestplatten).
Menge: 1,000 psch

**40.010.020 oberirdischer Rückbau Gebäude**
Maschineller, selektiver oberirdischer Abbruch des
Gebäudes mit einem Gesamt-BRI von ca. 6.500 m³ umbauter
Raum inklusive Keller. Rückbau inkl. EG-Geschossplatte
und Kellerinnenwände sowie Rückbau der Kelleraußenwände
bis minus 0,60 m unter GOK.

Abbruchmethode nach Wahl des AN unter Beachtung und
Ausführung aller Leistungen gemäß der Vorgaben des
Artenschutzes, der Abbruchgenehmigung und sonstiger
geltender Vorschriften inkl. separieren aller Baustoffe
/ Abfälle zur gesonderten ordnungsgemäßen Entsorgung.

Manuelle Stemmarbeiten nach Erfordernis sind
einzukalkulieren.

Der Rückbau der Erdgeschossbodenplatte darf nur
abschnittsweise erfolgen (an den Kelleraußenwänden alle
10 lfd. m). In den geöffneten Bereichen muss der Keller
unmittelbar mit Bauschutt verfüllt werden, um die
Kelleraußenwände zu stabilisieren.
Menge: 1,000 psch

**40.010.030 Pulverisierung Bauschutt inkl. Kellerverfüllung**
Pulverisierung des mineralischen Abbruchschutts zur
Aufbereitung für die Kellerverfüllung außerhalb der
Bereiche mit Kiessand-Verfüllung. Für die Verfüllung
mit Kiessand im Wirkungsbereich Strassenneubau ist im
Anhang eine Detailzeichnung angefügt.

inkl. Einbau / Verfüllung des aufbereiteten Materials
in die Kellerbereiche.

Verfüllung bis 30 cm unter GOK Innenhofversiegelung.

Nach Fertigstellung der Kellerverfüllung mit
pulverisiertem  Bauschutt und angeliefertem Kies-Sand
wird durch die Stadt Rheinbach ein Außmaß der
Verfüllkubatur durchgeführt.
Menge: 600,000 m3

**40.010.040 händische Stemmarbeiten**
händische Stemmarbeiten an der Giebelwand zum Nachbarn
Löherstraße 4 in Vorbereitung zur Herstellung einer
durchlaufenden, einheitlichen Maueroberkante auf Höhe
Innenhofeinfriedung (vgl. Folgeposition).
Menge: 48,000 h

**40.010.050 Sägeschnitte Giebelwand**
horizontaler Sägeschnitt entlang der vertikalen
Giebelwand auf ca. 2,0 m Höhe über OK Gelände
(Fluchtlinie Oberkante Mauer Innenhof zu Gartenbereich
Löherstraße 4).

Inkl sämtlicher erforderlichen Gerätschaften und
Baustelleneinrichtungselemenete wie Laufschienen,
Befestigungs- / Anschlagpunkte der Säge, etc. zur
Durchführung des Sägeschnitts.
Menge: 15,000 m

**40.010.060 Witterungsschutz Nachbargiebelwände**
Herstellung eines Witterungsschutzes aus Folie und
Holzverlattung zum temporären Schutz vor i.W.
Schlagregen.

Giebelwandhöhen ca. 10 m bis Satteldachspitze über GOK.
Menge: 250,000 m2

**40.010.070 Rückbau Kelleraußenwand auf -60 cm ab GOK**
Abbruch der Kelleraußenwand aus bewehrtem Beton bis ca.
60 cm unter Geländeoberkante. Mächtigkeit der Außenwand
ca. 60 cm. Wahl des Abbruchverfahrens nach Maßgabe des
AN.
Menge: 30,000 m3

**40.010.080 Durchörterung Kellerböden**
Durchörterung der Kellerbodenplatte mit Abmessung 0,5 m
/ 0,5 cm nach Wahl des AN zur Gewährleistung des
Tagwasserabblaufs.

Durchführung Arbeiten vor Verfüllung des Kellers
Menge: 20,000 St

**40.010.090 Lieferung und Verfüllung Berme zur Verkehrsfläche**
Lagenweise Verfüllung und Verdichtung mit zugelieferten
Material. Erschwernis aufgrund abschnittsweiser,
gepilgerter, verzahnter und kleinteiliger Ausführung
sowie Anlieferung und Quertransport im Bestand und an
Randbereichen sind einzukalkulieren. Sowie Fortführung
im Zuge des Abbruchs Decke über UG.

Ca. 30 m lang, mind. 2,5 m hoch (über vorhandene,
perforierte Bodenplatte) aufbauen. Mind. 4,4 m maximale
Breite Bermenkopf.

Aufbau bis -0,3 m unter GOK Innenhofversiegelung.

Anforderungen:
- verdichtungsfähiges Material, Körnungslinie 0/45 oder
0/56 liefern
- lagenweiser Einbau mit geeigneten Verdichtungsgeräten
(Lagenstärke < 0,40 m),
- Verdichtung DPr ³ 100% prüftechnisch vom AN je Lage
je 500 m² nachzuweisen
- Chemische Güte BM-0/ BG-0 (bzw ehem. Z 0 gem. LAGA TR
Boden (2004))
- Böden GE, SE, SW, SI
Menge: 240,000 m3

**40.010.100 Herstellung Winkelwand**
Lieferung und Herstellung einer ausreichend
dimensionierten L-Steinwand (Belastung für SLW 30,
Lastfall 4a), Höhe ca. 2,80 m, Länge ca. 12,0 m zur
Sicherung der Grenzwandsituation Kellerwand
Nachbarbestand Vor dem Voigtstor 3.
Inkl. erf. statischer Berechnung, Prüffreigabe und
Zustimmung des Bauherrn. Herstellung der Gründung
(Magerbetonfundament) oder Aufbau auf vorhandene
Bodenplatte und Einbau Dränage und Fugenschluß. Sowie
abschließend Abdichtung gegen Feuchtigkeitszutritt mit
Überlappungen an verbleibende Bestandsbebauung
(Bodenplatte/Kelleraußenwände) und über
Spritzwasserzone über GOK (Unterführung der
Giebelwandsicherung)..

Erschwernis aufgrund abschnittsweiser und kleinteiliger
Ausführung sowie Anlieferung und Quertransport während
Bauausführung Schadstoffsanierung und innerhalb des
Bestands und an Randbereichen sind einzukalkulieren.
Menge: 1,000 psch

**40.010.110 Suchschurf < 3,8 m**
Durchführung von Suchschürfen zur Bestimmung von
Fundamentunterkanten, händisch bzw. mit Gerät bis ca.
3,8  m Tiefe inkl. temp. Verbau und Wiederverfüllung.
Ausführung vor beiden angrenzenden Nachbarbeständen auf
dem gegenständlichen Grundstück.
Suchschurf muss zu Beginn der Maßnahme erfolgen um
Bemessung der Winkelstützwand zu erstellen. Inkl. BE
Gerät und Sicherungsmaßnahmen sowie Vermesseraufmaß.
Menge: 2,000 St

### 50 Freiflächenherrichtung

#### 50.010 Herstellung Parkplatz

*Hinweis*
Nach erfolgtem Rückbau des Gebäudes und des Carports
soll das Grundstück als temporärer PKW Parkplatz
hergerichtet werden. Aus diesem Grund sind die
befestigten Hofflächen (Betonsteinpflaster und
Asphaltdecke) zu erhalten. Die Grundstücksfläche ist
für die anvisierte Nutzung mit einer Schotterschicht
herzurichten.

Die Egalisierung der Fläche ist unter dem Titel 10
berücksichtigt.

Die Folgenden Positionen umfassen die Lieferung, Einbau
und Verdichtung der Schotterschicht.

Als Material ist Kalksteinschotter oder gleichwertiges
vorzusehen.

**50.010.010 Liefern Natursteinschotter**
Liefern von Natursteinschotter (Kalkstein) 0/32
der Güte BM-0
Menge: 270,000 m3

**50.010.020 lagenwieser Einbau und Verdichtung**
Einbau / Einschieben des angelieferten
Natursteinschotters inkl. Verdichtung mittels
Rüttelplatte.

Verdichtungswert EV2 = mind. 80 MN/m²
Menge: 820,000 m2

### 60 Transport und Entsorgung

#### 60.010 Transport und Entsorgung

*Hinweis*
alle Stoffe + AVV Nummer aufführen

**60.010.010 Transport und Entsorgung von Bimsbeton**
als AVV 170101 / 170107
Einstufung erfahrungsgemäß Deponieklasse I (DK I).
Menge: 200,000 t

**60.010.020 Transport und Entsorgung von Holz**
Abbruchholz (A II / A III - Holz),
als AVV 170201
Menge: 30,000 t

**60.010.030 Transport und Entsorgung von Abbruchholz**
Abbruchholz, (A IV - Holz),
als AVV 170204*
Menge: 40,000 t

**60.010.040 Transport und Entsorgung von Bitumengemische...**
*** Bedarfsposition mit GB
Bitumengemische mit Ausnahme derjenigen, die unter
17 03 01* fallen
Schwarzdecken / Asphalt

AVV 170302
Menge: 1,000 t

**60.010.050 Transport und Entsorgung von Bitumengemische...**
Bitumengemische mit Ausnahme derjenigen, die unter
17 03 01* fallen
Dachbahnen, Trennpapiere und Trennpappen

AVV 170302
Menge: 5,000 t

**60.010.060 Transport und Entsorgung von asbesthaltigen Baustoffen**
asbesthaltige Baustoffe, Brandschutztüren,
Flanschdichtungen, Asbestzementprodukte, diverse
Estriche

AVV 170601* / 170605*
Menge: 350,000 t

**60.010.070 Transport und Entsorgung von Dämmmaterial, das aus gefährlichen Stoffen besteht...**
KMF-Produkte aus der Entkernung

AVV 170603*
Menge: 10,000 t

**60.010.080 Transport und Entsorgung von Dämmmaterial**
Polystyrol als AVV 170604
Menge: 2,000 t

**60.010.090 Transport und Entsorgung von Baustoffen auf Gipsbasis**
als AVV 170802
Menge: 30,000 t

**60.010.100 Transport und Entsorgung von gemischten Bau- und Abbruchabfällen**
gemischten Bau- und Abbruchabfälle aus der Entkernung,
als AVV 170904

hierunter fällt auch Heraklith mit mineralischen
Anhaftungen
Menge: 60,000 t

**60.010.110 Transport und Entsorgung von Leuchtstoffröhren**
Leuchtstoffröhren (inkl. Starter) und anderen
quecksilberhaltigen Abfälle,
als AVV 200121*
Menge: 0,100 t

**60.010.120 Transport und Entsorgung von gebrauchten elektr. und elektron. Geräten**
aus der Entkernung,
als AVV 200136
Menge: 5,000 t

USt %: 19,00
